# Heizung - Sanitär
Angebotsaufforderung (GAEB 90, DA83)
Währung: EUR

## Heizung-Sanitär
Datum: 04.11.24
EP-Anteile: Material; Lohn

*Hinweis*
Angaben zum Gebäudebestand

Lage der Baumaßnahme

Bischof-Franz-Wolf-Str. 18 + 20
45357 Essen-Gerschede

Baubeginn: 12.05.2025
Fertigstellung: 01.08.2025

Vorhandene Gebäudeart

2 vorhandene, baugleiche und bewohnte Wohngebäude mit
jeweils 4 Bestandswohnungen. Entsprechend insgesamt 8
Bestandswohnungen

Vorhandene Bauweise/ Bauart

2 1/2-geschossiges Wohngebäude (Zweispänner) mit
Unterkellerung und nicht ausgebautem Dachgeschoss

- Massivbauweise
- Tragende Wände aus Mauerwerk
- Stahlbetondecken im Keller-, Erd- und Obergeschoss
- Betonwiderlager oberhalb der Obergeschossdecke
- Stahlbetontreppenlauf u. Treppenpodeste aus
Stahlbeton bis
  ins Dachgeschoss
- Estrich mit Wärmedämmung im Dachgeschoss
- Gemauerte Kaminzüge im Dachgeschoss
- Z. T. Außenfassade mit WDVS ( 6cm)
- Holzdachkonstruktion (Pfettendach mit
Betonwiderlager)
- Betonziegeleindeckung

Vorhandene Hausanschlüsse

- Strom- und Fernwärmeanschluss
- Hauswasseranschluss
- TV-Kabelhausanschluss

Grundstückserschließung

Die Erschließung des Grundstückes an die vollständig
ausgebauten öffentlichen Straßen im Sinne des
Baugesetzbuches und des Erschließungsbeitragsgesetzes
ist gesichert.

Ansichten Bestandsgebäude

Angaben Dachaufstockung

Auflistung der Dachgeschossaufstockungen u.
Wohnungsgrundrisse

Beide Bestandsgebäude erhalten eine Dachaufstockung in
Holztafelbauweise.

Die Dachgeschossaufstockung besteht je Hausnummer aus:

1 Stück 4-Raumwohnung mit einer Wohnfläche ohne die
Balkonfläche von ca. 81,80 m²

1 Stück 2-Raumwohnung mit einer Wohnfläche ohne die
Balkonfläche von ca. 55,70 m²

Die Gesamtwohnfläche der 4 neuen Wohneinheiten beträgt
ca. 275 m²

Grundrisse

Haus 18

Haus 20

Schnitt

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Technische Vertragsbedingungen Sanitär

Technische Vertragsbedingungen für die Ausführung von
Gas-, Wasser- und Abwasserinstallationsarbeiten DIN
18381

1.0  Ausführungsbestimmungen

Die Sanitären Anlagen sind nach den anerkannten Regeln
der Technik auszuführen. Sofern nicht ausdrücklich
etwas anderes festgelegt ist, gelten für die Ausführung
und Abrechnung die VOB, DIN 18381 einschl. Bilder und
Kommentare und alle örtlichen oder sonstigen
verbindlichen Vorschriften und Bestimmungen für Gas-,
Be- und Entwässerungsanlagen.

Die evtl. Auflagen des Gewerbeaufsichtsamtes und der
zuständigen örtlichen Behörden sind zu berücksichtigen.

2.0  Stoffe und Bauteile

2.1 Die zu verwendenden Anlagenteile sind im LV
beschrieben. Die Beschreibungen enthalten die
wesentlichen Merkmale und Forderungen.

2.2 Bei nicht bindend vorgeschriebenen Fabrikaten und
Typen wird gefordert, dass geeignete und marktgängige
Fabrikate (Ersatzteilbeschaffung) gewählt werden, die
dem neuesten Stand der Technik entsprechen. Die
Entscheidung über die zum Einbau gelangenden Fabrikate
behält sich der Auftraggeber vor.

2.3  Es dürfen nur werksneue, den geforderten Normen
entsprechende Materialien in bester Güte und
einwandfreier Beschaffenheit angeboten und eingebaut
werden.

2.4  Für die Materialien und deren sachgemäße
Weiterverarbeitung nach dem neuesten Stand der Technik
sowie für die einwandfreie Funktion der Anlage
übernimmt der Auftragnehmer eine der VOB entsprechende
Gewährleistung, wenn nicht ausdrücklich eine besondere
Vereinbarung hierüber getroffen wurde. Für versteckte
Mängel und deren Folgeschäden haftet der Auftragnehmer
nach BGB; ihm obliegt die Beweisführungspflicht
(Beweislast). Diese Gewährleistungshaftung ist
unabhängig von der Garantieleistung des
Materialherstellers oder Vorlieferers.

2.5  Nicht verzinkte Anlagenteile müssen mit einem
haltbaren
Grundanstrich (Bleimennige o.ä.) versehen sein.
Sämtliche Schrauben müssen aus korrosionsbeständigem
Material bestehen.

3.0  Ausführung / Montage / Rohrleitungen

3.1  Allgemeines

3.1.1  Der Aufbau der Zentralen und die Rohrführung
ist mit den Belangen der Gewerke Heizung, Lüftung,
Elektro und Statik sowie des Innenausbaues
(Deckenabhängungen und Wandverkleidungen) abzustimmen.

3.1.2  Der Auftragnehmer hat sich rechtzeitig vor
Beginn der Arbeiten resp. vor Anfertigung der
Installationspläne mit den zuständigen Dienststellen
der örtlichen Gas- und Wasserwerke oder sonstigen
maßgebenden Gremien in Verbindung zu setzen und alle
erforderlichen Genehmigungen ohne besondere Vergütung
einzuholen.

3.1.3  Die Ausführung der Arbeiten muss sich
weitgehendst dem Bauzustand und Baufortschritt
anpassen.  Es ist Sache des Auftragnehmers, durch einen
entsprechenden Arbeitseinsatz, notfalls durch
Schichtarbeiten, Terminverzögerungen auszugleichen. Der
Auftragnehmer kann aus der eventuell erforderlich
werdenden abschnittweisen Ausführung seiner Arbeiten
keine Nachforderungen stellen.

3.1.4  Die Bauleitung kann Arbeitsunterbrechungen
verfügen, wenn nach ihrer Ansicht die Güte der Arbeit
dies erfordert.
Eine derartige, von der Bauleitung angeordnete,
Arbeitsunterbrechung berechtigt den Auftragnehmer nicht
zu Ersatzansprüchen.

3.1.5  Die Kälte- und Kühlkreisläufe sowie die
sonstigen Anschlüsse sind mit der ausführenden
Lüftungs- und Heizungsfirma rechtzeitig abzustimmen.
Die Leistungswerte der Kältemaschinen, Kühltürme etc.
sowie die Größe der Anschlüsse und Regelventile sind
zusammen mit diesen Firmen
festzulegen.

3.2  Abflussleitungen

3.2.1  Für die Verlegung von Abflussleitungen ist die
DIN 1986
maßgebend. Zusätzliche örtliche Bestimmungen sind zu
beachten.

3.2.2  Im Erdreich verlegte Leitungen müssen vor dem
Verfüllen mit Sand von der Bauleitung abgenommen sein.

3.2.3  Falls Abflussrohre vor der Wand verlegt werden,
ist ein Abstand von 4 cm vom Putz bzw. 6 cm vom rohen
Mauerwerk einzuhalten. Hiervon abweichende Maße sind
mit der Bauleitung abzusprechen.

3.2.4  Freistehende Stutzen von Entwässerungsleitungen
sowie alle Leitungsenden sind während der Bauzeit durch
Abdeckungen gegen Verunreinigungen und Verstopfungen zu
schützen.

3.2.5  Die Verbindung verschiedener Rohrmaterialien
hat mit
entsprechenden Übergangsstücken zu erfolgen.

3.2.6  Die Reinigungsstücke sind, soweit serienmäßig
erhältlich, mit rechteckigem Deckel auszuführen.

3.2.7  Ist die Verwendung von Kunststoffrohr nicht
ausdrücklich
freigestellt oder vorgeschrieben, so darf dieses nur
nach vorheriger schriftlicher Genehmigung der
Bauleitung verwendet werden.
Bei dem Einbau solcher Kunststoffrohre sind die
Vorschriften der Hersteller genauestens zu beachten.

3.2.8  Unter der Decke aufgehängte Abflussleitungen
sind durch Pendelrohrschellen mit geräuschdämmender
Einlage zu befestigen. Bandeisenschlaufen sind nicht
gestattet. Alle Befestigungen wie Schellen, Pendel usw.
sind nur in verzinkter Ausführung zulässig.

3.2.9  Die Verwendung von Gips für Befestigungen oder
sonstige Halterungen ist verboten.

3.3  Wasser- und Gasleitungen

3.3.1  Es dürfen nur die im Leistungsverzeichnis
genannten Materialien nach DIN verwendet werden.
Abweichungen jeder Art müssen vorher schriftlich von
der Bauleitung genehmigt werden.

3.3.2  Die technischen Bestimmungen für den Bau und
Betrieb von Trinkwasserleitungen nach DIN 1988 sowie
die DVGW sind Bestandteile der Ausschreibung und bei
der Ausführung einzuhalten. Die Wassergeschwindigkeit
in den Rohrleitungen ist so zu wählen, dass
Geräuschbelästigung angrenzender Räume vermieden wird.

3.3.3  Für die Einrichtung und Unterhaltung von
Niederdruckgasanlagen in Gebäuden und Grundstücken sind
die DVGW - TRGI - Gas, DIN 18013 zu beachten.
Bei der Verlegung von Gas-Hausanschlüssen sind die DIN
19630, DVGW-Arbeitsblatt G 465 und die
Unfallverhütungsvorschriften (Allgemeine Bedingungen
für die Versorgung mit Gas aus dem Versorgungsnetz -
AVB
VI/3) zu beachten. Es gilt die jeweils neueste Ausgabe.

3.3.4  Für die Einrichtung und Unterhaltung von
Flüssiggasanlagen in Gebäuden und Grundstücken sind die
TRF (DVGW-AFWL) in neuester Fassung maßgebend.

3.3.5  Im Kellergeschoss sowie innerhalb der
Hauptverteilungsleitungen dürfen nur Bögen verwendet
werden.

3.3.6  Alle offenen Leitungen sind ständig gegen
Verschmutzungen und Verstopfungen zu sichern.
Fertiggestellte, aber noch nicht angeschlossene
Innenleitungen sind mit Gewindestopfen, Gewindekappen
oder Blindflanschen dicht zu verschließen. Das
Schließen eines Hahnes, Ventiles oder Schiebers genügt
nicht.

3.3.7  Rohrleitungen in Wand- und Deckendurchbrüchen
sind grundsätzlich mit Schutzrohren (Rohrhülsen) zu
versehen.
Zwischen der Rohrleitung und dem Schutzrohr ist eine
geeignete Isolierung (Mineralwolle) gegen die
Übertragung von Körperschall und Feuchtigkeit
einzubringen.

3.3.8  Unter Putz verlegte Leitungen (außer WICU-Rohr)
sind gegen Korrosion und Schallübertragung in
geeigneter Form (Filzumwicklung) entsprechend DIN 18421
und DIN 1988 zu isolieren.

3.3.9  Bei Verwendung von Kupferrohr sind
ausschließlich Kupfer- oder Rotguß-Lötfittings und
Rohrschellen mit geräuschdämmender Einlage, wie bereits
erwähnt, zu verwenden.

3.3.10  Wasser-Außenleitungen sind so zu verlegen, dass
sie an zentraler Stelle entleert werden können.

3.4  Rohrbefestigungen

3.4.1  Als Rohraufhängungen kommen nur lösbare
Rohrschellen in korrosionsbeständiger Ausführung in
Frage. Lochbänder o. ä. dürfen nicht verwendet werden.

3.4.2  Die Befestigungen sind entweder einzumauern,
anzuschrauben oder anzuschweißen, Schlag- oder
Spitzschellen sowie Schussapparate sind nicht
zugelassen.

3.4.3  Der Abstand für die Rohrbefestigungen ist so zu
wählen, dass ein Durchbiegen der waagerechten Leitungen
mit Sicherheit vermieden wird. Senkrechte Rohrleitungen
sind pro Strang und Stockwerk mit 2 Rohrschellen zu
befestigen.

3.4.4  Für die Rohrleitungen sind schallgedämpfte
Rohrbefestigungen zu verwenden. Dabei ist folgendes zu
beachten:

Die Rohrschellen erhalten eine 8 mm dicke, weiche
Vollgummistreifen-Einlage der Shore-Härte A 40. Durch
die Rohrbefestigung muss die Gummieinlage von 8 mm auf
6 mm zusammengedrückt werden und gleichzeitig die
Rohrbefestigung voll zusammengeschraubt sein.

3.4.5  Bei gemeinsamen Rohrtrassen mit anderen
Gewerken sind gemeinsame Unterkonstruktionen
(Halfeneisen o. ä.) zu verwenden. Das Gleiche gilt für
Befestigungssysteme.

3.4.6  Die Befestigung an Baueisen ist nicht
statthaft.

3.5  Geräuschdämmung

Zur Unterbindung der Übertragung von Fließgeräuschen in
Rohrleitungen sind mindestens folgende  Schutzmaßnahmen
erforderlich:

3.5.1  Rohrleitungen sind so zu dimensionieren, dass
die
Fließgeschwindigkeit im Mittel 1,0 m/s nicht
übersteigt.

3.5.2  Verlegung der Rohrleitungen mit einem
ausreichenden Abstand zum Baukörper.

3.5.3  Umhüllung der Wasserleitungen im Bereich von
Decken- oder Wanddurchführungen mit Mineralwolle und
Rohrhülsen.

3.5.4  Umhüllung der Abfluss- und Lüftungsleitungen im
Bereich der Wand- und Deckendurchführungen mittels
Manschetten aus Mineralwollmatten 30 mm
stark.

3.5.5  Umhüllung von Anschlussleitungen mit
Armaflex-Schläuchen (Estrichverlegung) und Filzbandagen
(Rohrleitung im Wandbereich).

3.5.6  Motoraggregate müssen in Bezug auf ihre
Frequenz so beschaffen sein bzw. montiert werden, dass
eine Übertragung von Resonanzen mit Sicherheit
vermieden wird.

3.5.7  Alternativ angebotene Anlagenteile, Geräte
usw., die diesen Forderungen nicht entsprechen, müssen
kostenlos eine zusätzlich Schalldämmungsmaßnahme
erhalten. Motoraggregate sind auf Betonsockeln oder
Stahlkonstruktionen körperschallgedämmt aufzustellen.
Eine Geräuschbelästigung ist durch die Wahl geeigneter
Isolierkörper zu vermeiden.

3.5.8  Sollte ein Bauphysiker eingeschaltet sein, sind
sämtliche
Maßnahmen hinsichtlich der Geräuschdämmung vor
Montagebeginn mit diesem Büro abzustimmen.

3.6  Wärmedämmung

3.6.1  Sofern im LV nichts anderes vorgesehen ist,
wird die
Wärmedämmung durch den AN ausgeführt.
Die unter Punkt 3.5.3 und 3.5.4 aufgeführten
Umhüllungen von
Rohrdurchführungen in Wand- und Deckendurchführungen
sowie das Isolieren von Anschlussleitungen muss vom
Auftragnehmer ausgeführt werden.

3.6.2  Folgende Isolierarten kommen zur Anwendung:

3.6.2.1 Isolierung mit Armaflex- bzw. Misselschläuchen
oder
Filzummantelung mit Kunststofffolienunhüllung
(Dampfsperre)
für Rohrleitungen im Estrich oder in Wandschlitzen.

3.6.2.2 Isolierung mit Mineralfasermatten auf Alu-Folie
kaschiert für Rohrleitungen in Zwischendecken,
Installationsschächten und Fußbodenkanälen.

3.6.2.3 Isolierung mit Mineralfasermatten auf Alu-Folie
kaschiert und mit einer Kunststoffummantelung versehen,
schwer entflammbar  (Kalle-Folie - Iso-Genopak) für
Rohrleitungen in Fußbodenkanälen,  freiliegende
Leitungen nach Anforderung der Bauleitung.

3.6.2.4 Isolierung mit Glaswollematten bzw.
Exporitschalen und einer Ummantelung mit verz.
Stahlblech für freiliegende Rohrleitungen im
Deckenbereich und in den Technikräumen.

3.6.2.5 Isolierung mit Schläuchen diffusionsdicht oder
Foamglasisolierung ggf. mit Blechummantelung für
Kühlwasserleitungen,  Wärmerückgewinnungsanlagen.

3.6.3  Entsprechend den unterschiedlichen
Betriebsbedingungen sind die Isolierstärken bei den
einzelnen Anlageteilen für die Rohrleitungen zu
berücksichtigen. Grundlage der Isolierstärke,
Mineralfaser,  Lambda =
0,035 W/mK. Es ist die Heizungsanlagen-Verordnung 6
HeizAnlV (Wärmeverteilungsanlagen) zu berücksichtigen.

3.6.4  Die in Wandschlitzen verlegten Rohrleitungen
werden mit der halben, für die Rohrleitungsstärke
vorgesehenen, Dämmstärke isoliert (bis 8,0 m
Leitungslänge).

3.6.5  Kühlwasser- bzw. Kühlturmleitungen (z. B. 29/25
°C) bleiben in der Regel unisoliert.

3.6.6  Die Isolierstärke für Verteiler ist analog der
Isolierstärken
für Rohrleitungen zu wählen. Die Isolierstärke bei
Behältern beträgt im Mittel 60 mm.

3.6.7  Bei der Montage von Verteilern, Behältern und
Armaturen sind für die Isolierung die entsprechenden
Abstände zu berücksichtigen. Außerdem müssen die
Anschlussstutzen für Anzeigeinstrumente, Entleerungen
etc. so lang bemessen sein, dass eine einwandfreie
Isolierung möglich ist.

3.6.8  Gemäß den vorgegebenen Isolierstärken ist bei
der Montage der Rohrleitungen ein genügend großer
Abstand zu belassen. Die Leitungen sind so zu verlegen,
dass sie grundsätzlich einzeln isoliert werden können,
alle Abstände nach der fertigen Isolierung
untereinander gleich groß sind und die Unterkante aller
isolierten Rohrleitungen eine Höhe hat.

4.0  Sanitäre Einrichtungsgegenstände

4.1  Grundsätzlich dürfen nur die im
Leistungsverzeichnis genannten Fabrikate verwendet
werden. Der Bauleitung sind vor Aufgabe der Bestellung
Muster der zum Einbau vorgesehenen Objekte und
Armaturen zur Genehmigung vorzulegen.

4.2  Die Montage der Objekte darf nur auf Anweisung
der Bauleitung erfolgen. Die Einbauhöhe der Objekte und
Geräte muss mit der Bauleitung festgelegt werden.

4.3  Es ist eine fliesengerechte Montage vorgesehen!

4.4  Um eine fliesengerechte Montage zu
gewährleisten, hat die ausführende Firma von jedem
Raum, in welchem sanitäre Einrichtungen zur Montage
kommen, Detailpläne M 1 : 10 zu fertigen und diese vor
Ausführung der Bauleitung in 4-facher Ausfertigung zur
Genehmigung vorzulegen. Eine Ausfertigung hiervon
erhält die ausführende Firma mit dem Freigabevermerk
zur Ausführung zurück. Weiterhin muss sich der
Auftragnehmer rechtzeitig mit der Fliesenlegerfirma in
Verbindung setzen.

4.5  Objekte und Armaturen, die nicht den genehmigten
Mustern entsprechen oder ohne Berücksichtigung der
Flieseneinteilung montiert werden, werden nicht
abgenommen und sind auf Kosten des Unternehmers
auszuwechseln.

5.0  Maschinenanlagen

Bei der Auswahl von anzubietenden Pumpen, Kompressoren,
Motoren usw. ist grundsätzlich darauf zu achten, dass
nur geräuscharme Aggregate eingebaut werden dürfen. Die
DIN 4109 ist zu beachten und muss eingehalten werden.

6.0  Wassernachbehandlungsanlagen

6.1  Sind Wassernachbehandlungsanlagen vorgesehen, so
basiert die Auslegung, soweit möglich, auf vorliegende
Wasseranalysen.

6.2  Die ausführende Firma verpflichtet sich, vor
Einbau der Anlagen, nach Abstimmung mit dem zuständigen
Wasserversorgungsunternehmen, eine neueste Analyse
einzuholen oder ausarbeiten zu lassen, wobei evtl.
Schwankungen der Wasserzusammensetzung zu
berücksichtigen sind.

6.3  Die Auslegung der Wasseraufbereitungsanlagen
erfolgt ausschließlich unter alleiniger Verantwortung
der ausführenden Firma nach Rücksprache mit dem
Planungsbüro unter Berücksichtigung der neuesten Daten.

6.4  An geeigneter Stelle sind im
Wasserversorgungsnetz Prüfstücke mit Umgehungen
einzubauen, um die Wirksamkeit der eingesetzten Anlagen
überprüfen zu können.

6.5  Werden Anlagen fremder Unternehmer mit
aufbereitetem Wasser versorgt, so sind diese zu
informieren und evtl. erforderliche zusätzliche
Maßnahmen mit diesen abzustimmen.

6.6  Die Betriebsmittel für die erstmalige
Inbetriebnahme der Anlage sind von der ausführenden
Firma gegen Berechnung mitzuliefern.

7.0  Elektrische Einrichtungen

7.1  Der Auftragnehmer ist verpflichtet, die
Ausführung der elektrischen Regel- und Steueranlage mit
seinen Unterlieferanten rechtzeitig abzuklären.

7.2  Im Einzelnen sind vom Auftragnehmer
bereitzustellen: die kompl. Regel-, Schalt-, Stromlauf-
und Klemmanschlusspläne sowie eine Schalttafel-
Frontansicht, zur Genehmigung vor Fertigungsbeginn.

7.3  Geräte, deren Montage und Verdrahtung durch die
Elektrofirma erfolgt, sind rechtzeitig anzuliefern.

7.4  Sämtliche Anschlüsse an Motore, Regelgeräte und
Steuereinrichtungen, auch wenn sie bauseits durch eine
Elektrofirma ausgeführt werden, sind vom Auftragnehmer
vor Inbetriebnahme verantwortlich zu prüfen.

8.0  Nebenleistungen

Außer den in den Vertragsbedingungen und in der VOB,
Teil C, bereits genannten Nebenleistungen werden
folgende Leistungen nicht besonders vergütet:

8.1  Veranlassung von Abnahmen, auch TÜV-Abnahmen,
Führen von Verhandlungen mit Behörden und
Versorgungsunternehmen, Einholen von Genehmigungen etc.
und Übergabe der erforderlichen Prüfatteste einschl.
Übernahme der hierbei evtl. anfallenden Kosten, sofern
hierfür kein besonderer Ansatz im Leistungsverzeichnis
vorgesehen ist.

8.2  Der Auftragnehmer hat Teilabschnitte der Anlage
auf Dichtigkeit zu prüfen, wenn dieses für den Ablauf
der Bauarbeiten erforderlich ist.

8.3  Die vorgesehenen Maßnahmen zur Geräuschdämmung
gemäß Abs. 3.5, sofern sie im LV nicht gesondert
enthalten sind.

8.4  Stemmen oder Nachstemmen kleinerer
Wanddurchbrüche und Schlitze sowie das Bohren von
Durchführungen für vereinzelte Anschlüsse.

8.5  Gestellung von Aufenthalts- und Lagerräumen im
erforderlichen Umfang.

8.6  Einsetzen sämtlicher Konsolen, Halterungen usw.,
einschl. aller notwendigen Befestigungsmaterialien
(Dübel, Gewindestangen etc.).

8.7  Abdeckung von Anlagenteilen während der Bauzeit
zum Schutz vor Beschädigung und Verschmutzung.

8.8  Freispülen der Anlage von Fremdstoffen,
Durchführen einer 12- stündigen Druckprobe, probeweise
Inbetriebnahme, Einregulierung und Inbetriebnahme.
Übergabe der Anlage und umfassende Einweisung des
Bedienungspersonals. Kontrolle und abschließende
Reinigung aller Objekte, Einläufe und Geruchverschlüsse
vor Inbetriebnahme der Installationsanlage.

8.9  Anklemmen der im Lieferumfang enthaltenen
elektrischen Geräte und Aggregate einschl. Einführen
der Kabel, sofern hierfür kein besonderer Ansatz im
Leistungsverzeichnis vorgesehen ist.

8.10  Ausblasen von Rohrleitungen, wenn Frostgefahr
besteht und eine restlose natürliche Entleerung nicht
gewährleistet ist.

8.11  Verfugen der Einrichtungsgegenstände zur Wand
bzw. zum Fußboden mit dauerelastischem Material.

8.12  Anschlussmaterial für die Verbindung der
Einrichtungsgegenstände mit  den  Rohrleitungen, wie
Verlängerungen, Gummi-H-Nippel etc..

8.13 Prüfung, Spülung und Inbetriebnahme der kompletten
Trinkwasseranlage nach TrinkwV, DIN 2000, AVBWasserV
und DIN 1988

*Hinweis*
Technische Vertragsbedingungen Heizung

Technische Vertragsbedingungen für die Ausführung von
Heizungsanlagen DIN 18380

1.0 Ausführungsbestimmungen

Die heizungstechnischen Anlagen sind nach den
anerkannten Regeln der Technik auszuführen. Sofern
nicht ausdrücklich etwas anderes festgelegt ist, gelten
für die Ausführung und Abrechnung die VOB, DIN 1961
einschließlich Bilder und Kommentare, die einschlägigen
DIN-Vorschriften
und VDI-Richtlinien, die Allgemeinen Techn.
Vorschriften für
Bauleistungen DIN 18300 - 18451, soweit gültig, die
Vorschläge über Ausstattung der Heizungsanlagen mit
Mess- und Regelgeräten, Heizungsanlagenverordnung,
Energieeinsparungsgesetz, GEG, VDI-Richtlinien 2068 und
hinsichtlich der elektrischen Anlagen im Bereich der
HLW-
Anlagen die DIN 18382, wobei in Bezug auf die
VDE-0100-Vorschriften besonders sorgfältig die
Abschnitte IV und V  -  Sonderbestimmungen für Räume
und Anlagen besonderer Art  -  zu beachten sind. Die
Auflagen des zuständigen Gewerbeaufsichtsamtes und der
örtlichen zuständigen Behörden sind zu beachten.

Für die Errichtung von Feuerungs- und
Brennstoffversorgungsanlagen sind neben den
DIN-Vorschriften, VDI-Richtlinien und DVGW-TRGI alle
örtlichen
Verordnungen und Bestimmungen vom Auftragnehmer zu
erkunden und zu beachten.

Auf die Gesetze zur Reinhaltung der Luft wird besonders
hingewiesen (Immissions-Schutzgesetz).

Die bau- und gewerbepolizeilichen Vorschriften, die
Bedingungen des zuständigen Technischen
Überwachungsvereins sowie die Dampfkesselverordnung in
der jeweilig neuesten Fassung müssen eingehalten
werden.

2.0  Stoffe und Bauteile

2.1  Die zu verwendenden Anlagenteile und Materialien
sind im LV beschrieben. Die Beschreibungen enthalten
die wesentlichen Merkmale und Forderungen.

2.2  Bei nicht bindend vorgeschriebenen Fabrikaten
und Typen wird gefordert, dass geeignete und
marktgängige Fabrikate
(Ersatzteilbeschaffung) gewählt werden, die dem
neuesten Stand der Technik entsprechen. Die
Entscheidung über die zum Einbau gelangenden Fabrikate
behält sich der Auftraggeber vor.

2.3  Es dürfen nur werksneue, den geforderten Normen
entsprechende Materialien in bester Güte und
einwandfreier Beschaffenheit angeboten und eingebaut
werden.

2.4  Für die Materialien und deren Sach- und
fachgerechte
Weiterverarbeitung nach dem neuesten Stand der Technik
und für die einwandfreie Funktion der Anlage insgesamt
und in allen Einzelheiten leistet der Auftragnehmer
eine der VOB entsprechende Gewährleistung, wenn nicht
ausdrücklich eine besondere Vereinbarung hierüber
getroffen wurde. Für versteckte Mängel und deren
Folgeschäden haftet der
Auftragnehmer nach BGB, ihm obliegt die Beweislast.
Diese
Gewährleistungshaftung für versteckte Mängel nach BGB
ist unabhängig von der Gewährleistung des
Materialherstellers oder Vorlieferers.

2.5  Nicht verzinkte Anlagenteile müssen mit einem
haltbaren
Grundanstrich (Bleimennige o. ä.) versehen sein.
Sämtliche Schrauben müssen aus korrosionsbeständigem
Material bestehen.

2.6  Die Heiz- und Kühlkreisläufe sowie die sonstigen
Anschlüsse sind mit der ausführenden Lüftungs- und
Sanitärfirma rechtzeitig abzustimmen.
Die Leistungswerte der Lufterwärmer, Luftkühler,
Kältemaschinen, Kühltürme etc. sowie die Größe der
Anschlüsse und Regelventile sind zusammen mit diesen
Firmen festzulegen.

3.0  Ausführung/Montage

3.1  Der Aufbau der Heizungszentralen und die
Rohrführung ist mit den Belangen der Gewerke Lüftung,
Sanitär, Elektro und Statik sowie des Innenausbaues
(Deckenabhängungen und Wandverkleidungen) abzustimmen.

3.2  Der Auftragnehmer hat sich rechtzeitig vor
Beginn der Arbeiten res. vor Anfertigung der
Montagepläne mit den zuständigen Dienststellen der
unter 1.1 genannten Behörden in Verbindung zu setzen
und alle erforderlichen Genehmigungen ohne besondere
Vergütung einzuholen.

3.3  Die Ausführung der Arbeiten muss sich
weitgehendst dem Baustand und Baufortschritt anpassen.
Es ist Sache des Auftragnehmers, durch einen
entsprechenden Arbeitseinsatz, notfalls durch
Schichtarbeitern, Terminverzögerungen auszugleichen.
Der Auftragnehmer kann aus der
eventuell erforderlichen abschnittsweisen Ausführung
seiner Arbeiten keine Nachforderungen stellen. Die
Bauleitung kann
Arbeitsunterbrechungen verfügen, wenn nach ihrer
Ansicht die Güte der Arbeit dies erfordert. Eine
derartige, von der Bauleitung angeordnete,
Arbeitsunterbrechung berechtigt den Auftragnehmer nicht
zu Ersatzansprüchen.

3.4  Vom Auftragnehmer sind nachfolgend aufgeführte
Unterlagen spätestens vier Wochen nach
Auftragserteilung der Bauleitung in dreifacher
Ausfertigung komplett zu übergeben.

Hierzu gehören unter anderem:

-  Heizlastberechnung nach DIN EN 12831* ,
-  tabellarische Zusammenstellung der berechneten und
eingebauten
  Heizflächen, Rohrnetzberechnung,
-  Leistungsbeschrieb und -Messungen bestimmter
Aggregate sowie
-  Überprüfung des Geräuschpegels

Eine besondere Vergütung für diese Forderungen erfolgt
nicht.

* Anmerkung:  Diese Unterlagen können auf Verlangen des
Auftragnehmers vom planenden Ingenieurbüro zur
Verfügung gestellt werden. Die übergebenen Unterlagen
sind eigenverantwortlich vom Auftragnehmer zu
überprüfen.

4.0  Technische Einrichtungen

4.1  Kessel- und Maschinenanlagen

4.1.1  Es dürfen nur die im Leistungsverzeichnis
genannten Geräte und Anlagenteile eingebaut werden.
Jede Abweichung hiervon bedarf der schriftlichen
Genehmigung durch den Auftraggeber. Belastungs- und
Schwingungsangaben für die zu erstellenden Fundamente
sind vom Auftragnehmer der Bauplanung rechtzeitig
schriftlich mitzuteilen.

4.1.2  Bei der Auswahl von anzubietenden Pumpen,
Kompressoren, Motoren, Geräten usw. ist grundsätzlich
darauf zu achten, dass nur geräuscharme Aggregate
eingebaut werden dürfen.

4.1.3  Die Umwälzpumpen sollen im Bereich ihres
günstigen Wirkungsgrades laufen. Im Zweifelsfalle ist
dies vom Auftragnehmer kostenlos am ungünstigsten
Stromkreis nachzuweisen.

4.1.4  Bei Spezial-Maschineneinrichtungen, deren
Genehmigung und Abnahme durch eine behördliche
Dienststelle erfolgt, ist der Auftragnehmer zu engster
Zusammenarbeit mit dem Auftraggeber oder mit
dessen Beauftragten verpflichtet. Alle hierfür
erforderlichen
bauseitigen Sondermaßnahmen müssen der Bauleitung
rechtzeitig bekanntgegeben werden.

4.2  Gasfeuerung

4.2.1  Grundlage für die Ausführung von Gasfeuerungen
in Heizungsanlagen ist DIN 4756, die besonders zu
beachten ist.

4.2.2  Die Verlegung der Gasanschlussleitungen ist
nach den DVGW-TRGI vorzunehmen.

4.2.3  Die Verlegung der elektrischen Leitungen muss
den VDE-Vorschriften entsprechen.

4.3  Heizkörper

4.3.1  Wenn im Leistungsverzeichnis nichts Besonderes
angegeben ist, dürfen nur Radiatoren nach DIN 4722
verwendet werden. Sämtliche Heizkörper müssen mit einem
Grundanstrich nach DIN 55900 versehen sein.

4.3.2  Die Heizkörper sind nach DIN 4703 zu berechnen.

4.4 Rohrleitungen

4.4.1  Es dürfen nur die im Leistungsverzeichnis
genannten und genormten Materialien verwendet werden.
Abweichungen jeder Art müssen vorher von der Bauleitung
schriftlich genehmigt sein.

4.4.2  Für die Ausführung von Rohrschweißarbeiten sind
nachstehende Normen zu beachten:

-  Schweißnahtvorbereitung nach DIN 2559
-  Zusatzwerkstoffe nach DIN 1913 und DIN 8554
-  Schweißpositionen nach DIN 1912, Blatt 1.

4.4.3  Die Rohrnetzberechnungen müssen nach den
Berechnungsgrundlagen von Rietschel-Groeber - neueste
Auflage -  erfolgen. Die Geschwindigkeit der Medien in
den Rohrleitungen ist so zu wählen, dass
Geräuschbelästigungen vermieden werden. Sämtliche
Abzweige innerhalb des Rohrnetzes müssen mit Bogen
strömungsgünstig angeschuht werden.

4.4.4  Die Rohrleitungen sind so zu verlegen, dass sie
sich allseitig ohne schädlichen Widerstand ausdehnen
Können und keine Geräusche verursachen. Der Schub der
Rohrleitungen darf ihre Befestigungen nicht lockern und
an dem Bauwerk keine Beschädigungen verursachen.

4.4.5  Im Bereich von Wand- und Deckendurchgängen
erhalten Leitungen eine elastische Umhüllung aus
Mineralfaser-Schalen, im Bereich von Dehnungsfugen
Überschiebrohre. Zwischen Rohrleitung und Schutzrohr
ist eine geeignete Isolierung gegen die Übertragung von
Körperschall und Feuchtigkeit einzubringen. Soweit
erforderlich, sind unisolierte Wandabschlüsse mit
abschließenden Rosetten und/oder dauerelastischem
Material zu versehen. Art und Anzahl der anzubringenden
Rosetten und Abdichtungen sind gemeinsam mit der
Bauleitung festzulegen. Rohr-Festpunkte müssen
zweckentsprechend sein und ihrer Bestimmung genügen.

4.4.6  Sichtbare Heizkörper- oder
Geräte-Anschlussleitungen bis DN25 werden als gebogenes
Rohr, d. h. ohne Schraub- oder Lötfittine ausgeführt

5.0  Schweißarbeiten

5.1 Die Schweißverbindungen sind nach den anerkannten
Regeln der Schweißtechnik bei Hochdruckdampf- und
Heißwasseranlagen sowie an Gasleitungen durch geprüfte
Schweißer durchzuführen.

5.2  Die Prüfzeugnisse aller auf der Baustelle
beschäftigten Schweißer sind der Bauleitung
unaufgefordert vorzulegen.

5.3  Der Auftraggeber behält sich vor, auf eigene
Kosten einen Teil der Schweißstellen durch
Röntgenprüfung auf ihre Güte zu untersuchen. Bringt
diese Prüfung ein ungünstiges Ergebnis, so werden alle
Schweißstellen auf Kosten des Auftragnehmers geprüft.

5.4  Mängel der bei der Prüfung beanstandeten
Schweißstellen sind umgehend fachgerecht zu beseitigen.
Die Prüfung von ausgebesserten Schweißstellen geht zu
Lasten des Auftragnehmers.

6.0 Rohrbefestigungen

6.1  Als Rohraufhängungen kommen nur lösbare
Rohrschellen in korrosionsbeständiger Ausführung in
Frage. Lochbänder o. ä. dürfen nicht verwendet werden.

6.2  Die Befestigungen sind entweder einzumauern,
anzuschrauben oder anzuschweißen. Schlag- oder
Spitzschellen sowie Schussapparate sind nicht
zugelassen.

6.3  Der Abstand für die Rohrbefestigungen ist so zu
wählen, dass ein Durchbiegen der waagerechten Leitungen
mit Sicherheit vermieden wird. Senkrechte Rohrleitungen
sind pro Strang und Stockwerk mit 2 Rohrschellen zu
befestigen.

6.4  Für die Heizungsleitungen sind schallgedämpfte
Rohrbefestigungen zu verwenden.
Dabei ist folgendes zu beachten:
Die Rohrschellen erhalten eine 8 mm dicke, weiche
Vollgummistreifen-Einlage der Shore-Härte A 40. Durch
die Rohrbefestigung muss die Gummieinlage von 8 mm auf
6 mm zusammengedrückt werden und gleichzeitig die
Rohrbefestigung voll zusammengeschraubt sein.

6.5 Bei gemeinsamen Rohrtrassen mit anderen Gewerken
sind gemeinsame Unterkonstruktionen (Halfeneisen o. ä.)
zu verwenden. Das Gleiche gilt für die
Befestigungssysteme.

6.6 Die Befestigung an Baueisen ist nicht statthaft.

7.0  Geräuschdämmung

Zur Unterbindung der Übertragung von Fließgeräuschen in
Rohrleitungen sind mindestens folgende Schutzmaßnahmen
erforderlich:

7.1  Verlegung der Rohrleitungen mit einem
ausreichenden Abstand zum Baukörper

7.2  Motoraggregate müssen in Bezug auf ihre Frequenz
so beschaffen sein bzw. montiert werden, dass eine
Übertragung von Resonanzen mit Sicherheit vermieden
wird. Alternativ angebotene Anlagenteile, Geräte usw.,
die diesen Forderungen nicht entsprechen, müssen
kostenlos eine zusätzliche Schalldämmungsmaßnahme
erhalten.

7.3  Motoraggregate sind auf Betonsockeln oder
Stahlkonstruktionen körperschallgedämmt aufzustellen.
Eine Geräuschbelästigung ist durch die Wahl geeigneter
Isolierkörper zu vermeiden.

7.4  Angebotene oder im Leistungsverzeichnis
aufgeführte Anlagenteile, Geräte usw., die diesen
Forderungen nicht entsprechen, müssen auf Verlangen der
Bauleitung kostenlos eine zusätzlich
Schalldämmungsmaßnahme erhalten.

7.5  Sollte ein Bauphysiker eingeschaltet sein, sind
sämtliche
Maßnahmen hinsichtlich der Geräuschdämmung vor
Montagebeginn unbedingt mit diesem Büro abzustimmen.

8.0  Wärmedämmung

8.1  Sofern im LV nichts anderes vorgesehen ist, wird
die Wärmedämmung
durch den AN ausgeführt. Die unter Abs. 7.0
aufgeführten Umhüllungen von Rohrdurchführungen in
Wand- und Deckendurch-führungen sowie das Isolieren von
Anschlussleitungen muss vom Auftragnehmer ausgeführt
werden.

8.2  Folgende Isolierarten kommen zur Anwendung:

8.2.1  Isolierung mit Armaflexschläuchen o. ä. für
Rohrleitungen in Wandschlitzen

8.2.2  Isolierung mit Mineralfasermatten auf Alu-Folie
kaschiert für Rohrleitungen in Zwischendecken,
Installationsschächten und Fußbodenkanälen

8.2.3  Isolierung mit Mineralfasermatten auf Alu-Folie
kaschiert und mit einer Kunststoffummantelung versehen,
für Rohrleitungen im Deckenbereich

8.2.4  Isolierung mit Glaswollematten bzw.
Exporitschalen auf Alu-Folie kaschiert und einer
Ummantelung mit verz. Stahlblech, für Rohrleitungen im
Deckenbereich und in Technikräumen

8.2.5 Isolierung mit Armaflex diffusionsdicht oder
Foamglasisolierung ggf. mit Blechummantelung für
Kühlwasserleitungen, Wärmerückgewinnungsanlagen

8.3 Entsprechend den unterschiedlichen
Betriebsbedingungen sind die Isolierstärken bei den
einzelnen Anlageteilen für die Rohrleitungen zu
berücksichtigen. Es ist die Energie-Einspar-Verordnung
EnEV(Wärmeverteilungsanlagen) zu berücksichtigen.

8.4  Die in Wandschlitzen verlegten Rohrleitungen
werden mit der halben Dämmstärke isol. (max. 8 m)

8.5  Kühlwasser- bzw. Kühlturmleitungen (z.B. 29/25o
C) bleiben in der Regel unisoliert.

8.6  Die Isolierstärke für Verteiler und Behälter ist
analog zu
wählen.

8.7  Bei der Montage von Verteilern, Behältern und
Armaturen sind für die Isolierung die entsprechenden
Abstände zu berücksichtigen. Außerdem müssen die
Anschlussstutzen für Anzeigeinstrumente, Entleerungen
etc. so lang bemessen sein, dass eine einwandfreie
Isolierung möglich ist.

8.8 Gemäß den vorgegebenen Isolierstärken ist bei der
Montage der Rohrleitungen ein genügend großer Abstand
zu belassen. Die Leitungen sind so zu verlegen, dass
sie grundsätzlich einzeln isoliert werden
können, alle Abstände nach der fertigen Isolierung
untereinander gleich groß sind und die Unterkante aller
isolierten Rohrleitungen eine Höhe hat.

9.0 Elektrische Einrichtungen

9.1  Der Auftragnehmer ist verpflichtet, die
Ausführung der elektrischen Regel- und Steueranlage mit
seinen Unterlieferanten rechtzeitig abzuklären.

9.2  Im einzelnen sind vom Auftragnehmer
bereitzustellen die kompl. Regel-, Schalt-, Stromlauf-
und Klemmanschlusspläne sowie eine
Schalttafel-Frontansicht, zur Genehmigung vor
Fertigungsbeginn.

9.3  Geräte, deren Montage und Verdrahtung durch die
Elektrofirma erfolgt, sind rechtzeitig anzuliefern.

9.4  Sämtliche Anschlüsse an Motore, Regelgeräte und
Steuereinrichtungen, auch wenn sie bauseits durch eine
Elektrofirma ausgeführt werden, sind vom Auftragnehmer
vor Inbetriebnahme verantwortlich zu prüfen.

10.0  Nebenleistungen

Außer den in den Vertragsbedingungen und in der VOB,
Teil C, bereits genannten Nebenleistungen werden
folgende Leistungen nicht besonders vergütet:

10.1  Veranlassung von Abnahmen, auch TÜV-Abnahmen,
Führen von Verhandlungen mit Behörden und
Versorgungsunternehmen, Einholen von Genehmigungen etc.
und Übergabe der erforderlichen Prüfatteste einschl.
Übernahme der hierbei evtl. anfallenden Kosten, sofern
hierfür kein besonderer Ansatz im Leistungsverzeichnis
vorgesehen ist.

10.2  Der Auftragnehmer hat Teilabschnitte der Anlage
auf Dichtigkeit zu prüfen, wenn dieses für den Ablauf
der Bauarbeiten erforderlich ist.

10.3  Die vorgesehenen Maßnahmen zur Geräuschdämmung
gemäß Abs. 10.0, sofern sie im LV nicht gesondert
enthalten sind.

10.4  Stemmen oder Nachstemmen kleinerer
Wanddurchbrüche und Schlitze sowie das Bohren von
Durchführungen für vereinzelte Anschlüsse.

10.5  Gestellung von Aufenthalts- und Lagerräumen im
erforderlichen Umfang.

10.6  Einsetzen sämtlicher Konsolen, Halterungen usw.,
einschl. aller notwendigen Befestigungsmaterialien
(Dübel, Gewindestangen etc.).

10.7  Abdeckung von Anlagenteilen während der Bauzeit
zum Schutz vor Beschädigung und Verschmutzung.

10.8  Freispülen der Anlage von Fremdstoffen,
Durchführen einer 12-stündigen Druckprobe, probeweise
Inbetriebnahme, Einregulierung und Inbetriebnahme,
einschl. Füllen und Entlüften der Anlage. Übergabe der
Anlage und umfassende Einweisung des
Bedienungspersonals. Kontrolle und abschließende
Reinigung aller freiliegenden Rohre, Radiatoren,
Geräte, Kessel und sonstigen Anlageteilen vor
Ingebrauchnahme der Anlage.

10.9  Anklemmen der im Lieferumfang enthaltenen
elektrischen Geräte und Aggregate einschl. Einführen
der Kabel, sofern hierfür kein besonderer Ansatz im
Leistungsverzeichnis vorgesehen, jedoch die elektrische
Verkabelung Bestandteil der Ausschreibung ist.

10.10  Ausblasen von Rohrleitungen, wenn Frostgefahr
besteht und eine restlose natürliche Entleerung nicht
gewährleistet ist.

### Bereich 1 Funktionalausschreibung HSL

#### Abschnitt 1.1 Heizung-Sanitär-Lüftung

*Hinweis*
1.1.  TGA Lüftung-, Heizung- u. Sanitär

Außer anderen einschlägigen Normen, Verordnungen,
Erlässen, Bestimmungen und Richtlinien von örtlichen
und überörtlichen Behörden, sowie ihnen
gleichzusetzender Stellen, sind insbesondere zu
beachten:

DIN EN 12831 Heizungsanlagen in Gebäuden
DIN EN 12056 Schwerkraftentwässerung innerhalb von
  Gebäuden
DIN 1986-100 Entwässerungsanlagen für Gebäude und

  Grundstücke
DIN 1786 Rohrleitungen aus Kupfer für Kalt- und
Warmwasser
DIN 1988 Trinkwasser - Leitungsanlagen in Grundstücken
DIN 4109 Schallschutz im Hochbau
DIN 18299 Allgemeine Regeln für Bauarbeiten aller Art
DIN 18300 Erdarbeiten
DIN 18306 Entwässerungs-Kanalarbeiten
DIN 18380 Heizungsinstallationsarbeiten
DIN 18381 Gas-, Wasser- und Abwasser-
Installationsarbeiten
DIN 18421 Wärmedämmarbeiten an betriebstechnischen
  Anlagen
DIN 18382 Elektrotechnische Kabel- und Leitungsanlagen

DVGW Richtlinien
TRGI Technische Regeln für Gasinstallation VDE
Vorschriften
EnEV Energieeinsparverordnung
Technische Anschlussbedingungen der
Versorgungsunternehmen

Allgemeines

Der Auftragnehmer hat eine betriebsfertige und
wartungsfreundliche Anlage gem. den beiliegenden
Ausführungszeichnungen, Strangschemen- Heizlast- und
Rohrnetzberechnungen zu erstellen. Die übergebenen
Unterlagen sind verantwortlich vom Auftragnehmer zu
überprüfen.

Der Unternehmer garantiert für die einwandfreie
Funktion der Anlagen, die zweckmäßige und
wirtschaftliche Gestaltung, sowie für die Erreichung
der festgelegten Werte.

Der Anbieter hat vor Angebotsabgabe die Mengen, Massen
u. Stückzahlen selbstverantwortlich zu ermitteln.

Es sind sämtliche Leistungen zu erfassen, die zur
Erzielung der Funktionalität des Gesamtbauwerkes
erforderlich sind.

Technische Ausführung, Einrichtungen, Geräte u.
Anlagenteile

Allgemein
Es dürfen nur die im Leistungsverzeichnis genannten
Geräte und Anlagenteile eingebaut werden. Jede
Abweichung hiervon bedarf der schriftlichen Genehmigung
durch den Auftraggeber.

Bei der Auswahl von anzubietenden Pumpen, Kompressoren,
Motoren, Geräten usw. ist grundsätzlich darauf zu
achten, dass nur geräuscharme Aggregate eingebaut
werden dürfen.

Die Umwälzpumpen sollen im Bereich ihres günstigen
Wirkungsgrades laufen. Im Zweifelsfalle ist dies vom
Auftragnehmer kostenlos am ungünstigsten Stromkreis
nachzuweisen.

Wenn im Leistungsverzeichnis nichts Besonderes
angegeben ist, dürfen nur
Radiatoren nach DIN 4722 verwendet werden. Sämtliche
Heizkörper müssen mit einem Grundanstrich nach DIN
55900 versehen sein und sind nach DIN 4703 zu berechnen

Rohrleitungen
Für die Ausführung von Rohrschweißarbeiten sind
nachstehende Normen
zu beachten:
_  Schweißnahtvorbereitung nach DIN 2559
_  Zusatzwerkstoffe nach DIN 1913 und DIN 8554
_  Schweißpositionen nach DIN 1912, Blatt 1.
Abzweige innerhalb des Rohrnetzes müssen mit Bogen
strömungsgünstig angeschuht werden.
Die Rohrleitungen sind so zu verlegen, dass sie sich
allseitig ohne schädlichen Widerstand ausdehnen können
und keine Geräusche verursachen. Der Schub der
Rohrleitungen darf ihre Befestigungen nicht lockern und
an dem Bauwerk keine Beschädigungen verursachen.

Im Bereich von Wand- und Deckendurchgängen erhalten
Leitungen eine elastische Umhüllung aus
Mineralfaser-Schalen.
Im Bereich von Dehnungsfugen Überschiebrohre. Zwischen
Rohrleitung und Schutzrohr ist eine geeignete
Isolierung gegen die Übertragung von Körperschall und
Feuchtigkeit einzubringen.

Sichtbare Heizkörper- oder Geräte-Anschlussleitungen
bis DN25 sind als gebogenes Rohr, d.h. ohne Schraub-
oder Lötfittinge ausgeführt.

Als Rohraufhängungen kommen nur lösbare Rohrschellen in
korrosionsbeständiger Ausführung in Frage. Lochbänder
o.ä. dürfen nicht verwendet werden.
Die Befestigungen sind entweder einzumauern,
anzuschrauben oder anzuschweißen. Schlag- oder
Spitzschellen sowie Schussapparate sind nicht
zugelassen.
Der Abstand für die Rohrbefestigungen ist so zu wählen,
dass ein Durchbiegen der waagerechten Leitungen mit
Sicherheit vermieden wird. Senkrechte Rohrleitungen
sind pro Strang und Stockwerk mit mind. 2 Rohrschellen
zu befestigen.
Es sind nur schallgedämpfte Rohrbefestigungen zu
verwenden. Dabei ist

Abflussleitungen
Für die Verlegung von Abflussleitungen ist die DIN 1986
maßgebend.
Falls Abflussrohre vor der Wand verlegt werden, ist ein
Abstand von 4 cm
vom Putz bzw. 6 cm vom rohen Mauerwerk einzuhalten.
Die Verbindung verschiedener Rohrmaterialien hat mit
entsprechenden Übergangsstücken zu erfolgen.
Unter der Decke aufgehängte Abflussleitungen sind durch
Pendel-rohrschellen mit geräuschdämmender Einlage zu
befestigen. Bandeisenschlaufen sind nicht gestattet.
Alle Befestigungen wie Schellen, Pendel usw. sind nur
in verzinkter Ausführung zulässig.

Wasser-u. Gasleitungen
Die technischen Bestimmungen für den Bau und Betrieb
von Trinkwasserleitungen nach DIN 1988 sowie die DVGW
sind bei der Ausführung einzuhalten. Die
Wassergeschwindigkeit in den Rohrleitungen ist so zu
wählen, dass Geräuschbelästigung angrenzender Räume
vermieden wird.
Im Kellergeschoss sowie innerhalb der
Hauptverteilungsleitungen dürfen nur Bögen verwendet
werden.
Alle offenen Leitungen sind ständig gegen
Verschmutzungen und Verstopfungen zu sichern.
Fertiggestellte, aber noch nicht angeschlossene
Innenleitungen sind mit Gewindestopfen, Gewindekappen
oder Blind-flanschen dicht zu verschließen. Das
Schließen eines Hahnes, Ventiles oder Schiebers genügt
nicht.

Wärmedämmung von Rohrleitungen u. Anlagenteile

Entsprechend den unterschiedlichen Betriebsbedingungen
sind die Isolierstärken bei den einzelnen Anlageteilen
für die Rohrleitungen zu berücksichtigen. Es ist die
Energie-Einspar-Verordnung
EnEV(Wärmeverteilungsanlagen) zu berücksichtigen.

Gemäß den vorgegebenen Isolierstärken ist bei der
Montage der Rohrleitungen ein genügend großer Abstand
zu belassen.
Leitungen sind so zu verlegen, dass sie grundsätzlich
einzeln isoliert werden können, alle Abstände nach der
fertigen Isolierung untereinander gleich groß sind und
die Unterkante aller isolierten Rohrleitungen eine Höhe
hat.

Wand- und Deckendurchführungen/ Brandschutz

Rohrdurchführungen durch Beton und Mauerwerk sind
grundsätzlich im Schutzrohr oder mit Dämmschalen in der
entsprechenden Qualität der Bauteile in F30 oder F90
auszuführen.
Das gilt auch für unter Putz verlegte Rohrleitungen im
Bereich der Deckendurchbrüche.
Der umlaufende Spalt zwischen Medienrohr und Schutzrohr
mit Mineralwolle durchgängig auszustopfen.
Bei F90-Wänden und -Decken sind als Ummantelung für die
Rohrleitungen im Bereich der Durchführung mineralische
Erzeugnisse mit einer Schmelztemperatur >1.000 °C und
speziell zugelassene Systeme zu
verwenden.
Die entsprechende Eignung der eingesetzten Abschottung
ist nachzuweisen.

Die zu verwendenden Anlagenteile, Materialien u.
Fabrikate sind nachfolgend in der
Funktionalausschreibung beschrieben.
Die Beschreibungen enthalten die wesentlichen Merkmale
und Forderungen.

Heizungstechnik (TGA-Heizung)

Rohrleitungen, Armaturen, Wärmedämmung u. Zubehör

Rohrleitungen aus C-Stahl Systemrohre außen verzinkt
mit PP-Mantel
C-Stahl Systemrohre kunststoffummantelt (d = 12 bis 54
mm) dünnwandige Präzisionsstahlrohre nach DIN EN 10305
und Werksnorm, in geschweißter Ausführung in Stangen,
versehen mit einer weißen Grundierung und einer
Kunststoffummantelung aus cremeweißem (RAL 9001)
Polypropylen als Korrosionsschutz, Baustoffklasse B2
entsprechend der DIN 4102-1
Verlegen als Heizungs- oder Heizungsanschlussleitungen
unter Beachtung der DIN EN 12828 einschließlich
Ablängen, Ausrichten und Befestigen, unter
Berücksichtigung der temperaturabhängigen
Längenänderung, Dichtheitsprüfung und Spülen.

Einschließlich sämtlicher Form- und Verbindungsstücke
sowie der Zuschläge für Dichtbandagen (Pressfittings,
abgemantelte Rohrabschnitte etc.), Befestigungen,
bestehend aus:
Profileisen, korrosionsgeschützt, mit
Metallspreizdübeln, Schrauben und
Rohrschellen mit 8 mm Weichgummieinlage oder
Pendelaufhängungen mit Spreizdübel, Schrauben und verz.
Bandeisen sowie Sonderbefestigung als Montageschienen.

Fabrikat:  Geberit
Typ: Mapress C-Stahl kunststoffummantelt

Wärmedämmung Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen

Fabrikat: Rockwool
Typ: Dämmschale RS 800

Wärmedämmung Etage (Armacell, Tubolit DHS Quadra)
exzentrische Dämmung 9 mm für Heizungsrohrleitungen im
Fußbodenaufbau gegen erdreichberührte,
außenluftberührte und unbeheizte Bauteile sowie
zwischen beheizten Räumen eines und verschiedener
Nutzer.
Wärmedämmung an Rohrleitungen mit Schaumstoff aus
Polyethylen-Schaumstoff mit geschlossenzelliger
Materialstruktur und einer strapazierbaren
Folienummantelung.
Farbe der Folie: Blau
Fabrikat: Tubolit DHS Quadra
Wärmeleitfähigkeit bei 40°C Mitteltemperatur: ë 40 °C =
0,040 W/(mK)
Baustoffklasse: normalentflammbar, DIN 4102-B2
Allgemeine bauaufsichtliche Zulassung: Z-23.14-1739
Anwendungsbereich
max. Mediumtemperatur: bis +102 °C
min. Mediumtemperatur:  wie bei Heizung- und
Sanitäranlagen üblich Ordnungswidrigkeit

Verarbeitung
Einbau hat gemäß Tabelle 3 der Zulassung Z-23.14-1739
zu erfolgen. Dämmung im Fußbodenaufbau mit Tubolit DHS
Quadra Tubolit DHS Quadra, wie beschrieben, mit einer
Dämmstoffdicke von 9 mm

Fabrikat:  Armacell
Typ: Tubolit DHS Quadra

Strangabsperr- und Strangreglerkombination (Honeywell,
Kombi-3-plus) bestehend aus:
2 Ventilgehäusen aus Rg 5 nach DIn 1705 mit
Muffengewinde-Universalanschluss für Gewinderohre für
Vorlauf (rot) und Rücklauf (blau)
2 Dämmschalen für o.g. Ventilgehäuse
Betriebstemperatur: 130 ° C
Betriebsdruck: 10 bar
in listenmäßiger Ausführung

Fabrikat:  Honeywell / MNG, 59755

Bezeichnungsschilder 100 x 50 mm aus Kunststoff
Beschriftung mehrzeilig mit Befestigung

Heizflächen u. Zubehör

Handtuchwärmekörper (Kermi, Basic-E)

Designheizkörper für reinen Elektrobetrieb.

Mit waagrechten Rundrohren Durchmesser 24 mm und
senkrechten Sammelrohren 50 x 35 mm als D-Profil. Ohne
sichtbare Schweißnähte. Zwischen den Rohrblöcken
Abstände zur Handtuchaufhängung.
Die Befestigung erfolgt an der Rückseite der D-Profile.
Das
beigepackte Befestigungsset entspricht der VDI 6036,
Anforderungsklasse 2.
Anforderungsklasse 3 auf Anfrage möglich.
Bauseits ist der Wandbaustoff auf ausreichende
Tragfähigkeit zu prüfen.
Ausrichtung horizontal, vertikal und im Wandabstand
möglich. Sichtteile des Zubehörs in Heizkörperfarbe.
Montagefertig in Karton verpackt und in Folie
eingeschweißt.
Die Bauausführung entspricht den ehemaligen
BAGUV-Richtlinien.
Ausgezeichnet mit dem RAL-Gütezeichen.
Serienfarbe weiß (RAL 9016)

Anschlüsse:
Der Elektro-Heizstab ist im äußeren Verteilerrohr
vormontiert.
Lackierung: Zweischichtlackierung gem. DIN 55900,
Grundierung (ETL), Pulverbeschichtung
(EPS), emissionsfrei auch im
Heizbetrieb.
Medium: Nicht brennbare, ungiftige
Wärmeträgerflüssigkeit, frostsicher bis ca. - 15 Grad
C.
Betriebsbedin-gungen: Der
Elektro-Heizeinsatz wird über das
Bedien-/Wandanschlusselement an das 230
V Wechselspannungsnetz angeschlossen.
Lieferumfang: Befestigungsset,
Elektro-Set

Fabrikat:  Kermi
Typ: Basic-E

TGA Sanitärtechnik

Abwasseranlagen

Schallgedämmtes Abwassersystem aus dickwandigem
Kunststoff-Muffen-Abflussrohr aus Polypropylen
Verlegung nach Herstellerrichtlinien unter Einhaltung
der DIN EN12056 und DIN 1986-100, sowie DIN EN 752 und
DIN EN 1610.
Auf die Rohrdimension abgestimmte Rohrschellen mit
Schalldämmeinlage für die Gleitbefestigung von Rohren
oder zur Fixpunktbefestigung von Rohren in Verbindung
mit Stütz- und Dehnmuffe.
Das Abwassersystem ist gemäß DIN 4109 gegen
Körperschallübertragung vom Baukörper zu trennen. Die
Verarbeitung und Verlegung ist nach den
herstellerspezifischen Vorschriften, sowie unter
Einhaltung einschlägiger Normen durchzuführen.
Zubehör wie Rohrschellen, Passstücke und Verschnitt,
Befestigungs- und Kleinmaterial sind in die
Einheitspreise einzukalkulieren liefern und montieren
Fabrikat:  Wavin / Poloplast / Ostendorf
Typ:  Wavin AS / Polo-KAL 3S / Skolan dB

Brandschutzmanschetten R90
Aufklappbares Rohrschott für Wand- und
Deckendurchführung in den Abmessung DN 56 bis DN 150der
Feuerwiderstandsklasse R30 - R90 nach DIN 4102 Teil 11.
Zum Einbau an Massivwände / Massivdecken / Leichte
Trennwände der
Feuerwiderstandsklasse F30 - F90.

Das Rohrschott kann direkt auf der Wand/Decke
_  aufgesetzt
_  teilweise eingelassen
_  ganz eingelassen

von 0° bis 45° eingesetzt werden. Für die Montage an
leichten Trockenbauwänden werden zusätzlich
durchgehende Gewindestangen M6 bauseits benötigt.

Rohrbelüfter DN 50/70 (Dallmer, DallVent WE)
nach EN 12380. Zur Belüftung von Sekundärfallleitungen
sowie Einzel- und Sammelanschlussleitungen und als
Ersatz für eine Umlüftung von Anschlussleitungen, die
weiter als 4m von der Fallleitung entfernt sind. Direkt
anschließbar an Abwasserleitungen DN 50 und DN 70.
Komplett mit ablängbarem Bauschutz und verchromter
Abdeckplatte 120 x 120 mm mit integrierten
Lüftungsöffnungen zum Unterputz-Wandeinbau im Nass- und
Trockenbau. Ventileinsatz herausnehmbar zur Inspektion
und zur einfachen Revision der Anschlussleitung.
Material:  ABS/PP
Durchflussleistung:  12,0 l/s.
Typenklasse:  AII (Tabelle 1, EN 12380)

Fabrikat:  Dallmer
Typ:  DallVent

Anschluss an bauseitige Fallleitungen
von Fallleitungen aus Kunststoffrohr an Grundleitungen
aus Ton- oder Kunststoffrohr
Nennweiten: DN 70 - DN 100
Einschließlich sämtlichem erforderlichen Klein -,
Dichtungs- und Befestigungsmaterial
Der Anschluss an die Fallleitungen erfolgt im
1.OG.Diese und sind hier freizulegen und mit den oben
beschriebenen Brandschutzmanschetten zu versehenen.

Anschluss an Dach, Lüftungshaube, RW-Abläufe
Nennweiten: DN 100 / DN 125
Einschließlich sämtlichem erforderlichen Klein -,
Dichtungs- und
Befestigungsmaterial

Rohrleitungen, Armaturen, Wärmedämmung u. Zubehör

Nahtlos gezogenes Kupferrohr Trinkwasser
(SANCO-Rohr) nach DIN 1786/1754 SF-CUF 25, schweiß- und
biegefähig als Trinkwasserleitung
Die Verbindung der Leitungen hat nur durch Weichlöten
zu erfolgen, bei Wanddurchführungen mit Sillanschalen
zu umhüllen. Kupferleitungen ohne Wärmeschutzisolierung
sind mit Filzbandagen (Misselfix o.ä.) zu umwickeln,
Verlegung einschl. Form- und Verbindungsstücke,
Rohrschellen, Wandscheiben schallgedämpft, Befestigung
mittels Metallspreizdübel (Rohrschellen und Halterungen
einschl. Einsetzen)

Wärmedämmung Strang 100% (Rockwool, RS 800)
Rohrschalen aus Mineralfaser (Lamellenmatten, einseitig
mit Alufolie versehen, Rockwool-RS800), nicht brennbar
nach DIN 4102, Rechenwert der Dämmschicht bezogen auf
eine Wärmeleitzahl mind. 0,035 W/m K gemäß VDI 2055, in
den vorgeschriebenen Stärken diffusionsdicht verlegen.
Bögen, Versprünge, T-Stücke und sonstige Formstücke
sind mit sauberem Abschluss auszuführen.

Fabrikat:  Rockwool
Typ:  Dämmschale RS 800

Wärmedämmung Trinkwasserleitungen (Armacell, Tubolit S)
Wärmedämmung an Rohrleitungen mit Schaumstoff aus
Qualitätspolyethylen mit geschlossenzelliger
Materialstruktur und einer strapazierbaren
Folienummantelung.
Wärmeleitfähigkeit bei 40°C Mitteltemperatur: 0,040 W/
(mK)
Baustoffklasse:  normalentflammbar, DIN 4102-B2
Allgemeine bauaufsichtliche Zulassung:  Z-23.14-1026
Anwendungsbereich
max. Mediumtemperatur:  bis +105 °C
min. Mediumtemperatur:  wie bei Heizung- und
Sanitäranlagen üblich
Verarbeitung
Alle Nähte sind mit dem Armaflex Kleber 520 fachgerecht
zu verschließen.

Fabrikat:  Armacell
Typ:  Tubolit S

Freistrom-Absperrventil RG (Kemper, WESER, Fig. 190)
Freistrom-Absperrventil, mit Entleerstopfen, MAPRESS,
Figur 190 22, mediumberührte Metallteile aus
entzinkungsfreiem und korrosionsbeständigem Rotguss,
beständig gegen aggressives Wasser, 10 Jahre
Gewährleistung, EPDM-Sitzdichtung, wartungsfreie
Spindelabdichtung mit selbstfettender
EPDM-Lippendichtung, unter Druck austauschbar, Kegel
drehbar gelagert, gegen Druckschläge gesichert,
Pressanschluss für Geberit MAPRESS Kupfer- und
Edelstahlrohr, mit Entleerstopfen, mit Möglichkeit zur
Aufnahme für Temperaturfühler Pt 1000 oder Thermometer
mittels optional erhältlicher Tauchhülse,
Spindelgewinde außerhalb des Mediums, verschleißfester
Ventilsitz aus Edelstahl, mit rotem Handrad,
totraumfrei, DVGW-Zulassung, ÖVGW-Zulassung,
KIWA-Zulassung, Kunststoffteile mit KTW- und
W270-Zulassung, bis DN 32
Schallschutzzulassung nach DIN EN ISO 3822 Klasse 1,
DIN EN 1213, Druckstufe PN 16, einschl. Dämmschalen
max. Betriebstemperatur 110 GradC

Fabrikat:  Gebr. Kemper GmbH & Co. KG
Typ:  WESER, Fig. 190

Uno-Montageblock
Die Einbauteile sind mit Schutzkappen versehen,
komplett verrohrt und dichtgeprüft.
Sämtliche Komponenten sind mit Polystyrol-Schaum wärme-
und schalldämmend eingeschäumt.
Montageblock mit 4 Befestigungswinkeln (inkl. Zubehör),
geeignet für Mauerwerk, Rückwand- und Seitenmontage
sowie für Vorwand-Installationssysteme (z.B. Geberit
GISSystem),
Der Block ist trennbar für Einzelzählerstrecken.
_  Anschlüsse 3/4"IG für universelle
Anschlussmöglichkeiten- in RotgußTrennbar für
Einzelzählerstrecken!
_  Wasserzählerstrecken komplett in Rotguß
_  Nach gültiger novellierter TrinkwV, DIN 50930,DIN
1988
_  geht über die Anforderungen bei EnEV 2009 hinaus
_  anschlussfertig vormontiert und dichtgeprüft
_  mit 2 Wasserzählerstrecken
_  mit Unterputzventil und Wasserzählerunterteil bis
Qn 1,5m3/h
_  Streckenabstand 150 mm
_  Polystyrolgehäuse EPS mit HBCD
_  wärme- und schallisoliert
_  Ventile und Wasserzählerunterteile mit
Bauschutzkappen
_  Universalmontagewinkel
_  Gehäuse Duo (BXHXT): 290 x 290 x 70mm

Zubehör:
Ventileinsätze mit Kermaikscheiben
Messinggriffe wärmeisoliert u. Rosetten FMS-M

UP-Verntil

System-UP-Ventil mit Pressanschluss, Gehäuse aus
Pressmessing oder Rotguss gemäß TrinkwV,
einschl. Fertigmontageset, Messing massiv, verchromt,
auswechselbare Markierungsscheiben rot-blau, mit
verchromter Rosette,

Für die Installation sind folgende Hersteller, Systeme
und Typen freigegeben:

Hersteller:  Seppelfricke / ABA BEUL / Kemper
Nennweite:  DN 15 bis DN 20
Typ:  2721.01 / 2721.05 / QUICKTURN /
Weser Figur 520 UP-Plus
Fertigbauset: Kronengriff / Grohe Costa / Kludi
Terralux

Sanitäreinrichtung/ -ausstattung

WC-Anlage

Wand WC Ideal Standard Connect Cube, aus
Kristallporzellan, Baulänge 540 mm, als Tiefspüler, mit
Abgang waagerecht, Einlauf von hinten, Farbe weiß,
einschl. Anschlussset und Versiegelung mit
Sanitärsilikon. Spülrandlos

Hersteller: Ideal Standard

WC Sitz Ideal Standard Connect Cube, aus Duroplast,
Scharniere aus Edelstahl, weiß mit Absenkautomatik

Hersteller: Ideal Standard

Waschtisch

Waschtischanlage 550 / 600 mm Ideal Standard, aus
Feinfeuerton, Hahnloch mittig durchstochen, Farbe
weiß, einschl. Befestigungssatz und Versiegelung mit
Sanitärsilikon.

Hersteller: Ideal Standard
Serie:  Connect
Produkt:  Cube 600-460-175 mm (B-T-H) Art.-Nr. E 7141
01

Montageelement WC 1,12 m (TECEprofil)

WC-Modul zur Befestigung an TECEprofil Profilrohren
oder für den Einbau in Metall- oder Holzständerwände
und als Vorwand- oder Eckmodul; auch für die
Einzelblockmontage geeignet.
Komplett vormontierte Einheit, bestehend aus:
Uni-Spülkasten für Betätigung von vorne:
_  Sicherheitstank aus schlagzähem Kunststoff
_  Spülkasten komplett vormontiert und versiegelt
_  Spülkastenanschluss mit 1/2" Innengewinde
_  10 Liter Tankvolumen; 6 Liter voreingestellte
Standardspülmenge; 4,5/7,5/9 Liter
Spülmenge jederzeit optional einstellbar; 3 Liter
Teilmengenspülung bei Zweimengentechnik. Restvolumen
zur sofortigen Reinigungsspülung nutzbar.
_  schwitzwasserisoliert
_  für TECE-Betätigungsplatten und WC-Armatur
_  Je nach Betätigungsplatte als Ein- oder
Zweimengenspülkasten einsetzbar.
_  nach DIN EN 14055 geprüft
_  Armaturengruppe 1 nach DIN 4109
_  geräuscharmes hydraulisches Füllventil
Modul bestehend aus:
_  selbsttragendem Montagerahmen, pulverbeschichtet
_  zwei Haltebolzen und Muttern M 12
_  WC-Ablaufbogen DN 90 mit Übergangsadapter DN 90/100
aus PP
_  Übergangsadapter auch für waagerechten Einbau
geeignet
_  WC-Anschlussgarnitur DN 90, einschließlich
Bauschutzstopfen
Einstellung einer erhöhten Keramikbefestigung für 48 cm
Sitzhöhe, gemäß DIN 18040 möglich (DIN 18040:
Barrierefreies Bauen - Teil 1: Öffentlich zugängige
Gebäude und Arbeitsstätten).

WC-Betätigungsplatte (TECEnow - chrom matt)
Betätigungsplatte für TECE-Spülkästen zur Betätigung
von vorne oder von oben. Sehr flache
Kunststoffbetätigungsplatte mit gummigepufferten
Betätigungstasten, inklusive Betätigungsstangen und
Befestigungsmaterial. Geeignet für den flächenbündigen
Einbau in Verbindung mit dem WC-Einbaurahmen und dem
TECEnow Distanzrahmen. Kompatibel zum Einwurfschacht
für Reinigungstabs.
Abmessungen (B x H x T):  220 x 150 x 5 mm

Montageelement WT 1,12 m (TECEprofil )
Waschtischmodul, Bauhöhe 1120 mm
Zur Befestigung an TECEprofil Profilrohren oder für den
Einbau in Metall- oder Holzständerwände und als
Vorwand- oder Eckmodul.
Komplett vormontierte Einheit, bestehend aus:
_  selbsttragendem Montagerahmen, pulverbeschichtet
_  zwei Haltebolzen M 10, höhen- und
seitenverstellbares Abstandsmaß
_  schallentkoppelte Armaturentraverse zur Befestigung
von Wandscheiben
_  Anschlussbogen DN 40/50 mit Gummimanschette NW
30/50 (zugleich Dichtung),
inklusive Bauschutzstopfen

Eckregulierventil (SCHELL, Comfort DVGW)
DIN-Eckregulierventil mit COMFORT-Griff DVGW
zertifiziert
Lieferumfang:
_  Selbstdichtendes Anschlussgewinde (ASAG easy)
_  Langer Schubschaft, Schubrosette Durchm. 54 mm
_  Zugfeste SCHELL Messing-Konus-Quetschverschraubung
mit Längenausgleich

Einsatzbereich / technische Daten:  Durchflussklasse A
Werkstoff:  Messing konform TrinkwV
Geräuschklasse: I
Prüfzeichen: P-IX 212/IA
Dimension:  DN 15 G 3/8 AG x DN 10 G 3/8 AG
Oberfläche:  chrom
Fabrikat:  Gebr. Kemper GmbH & Co. KG
Typ:  SCHELL, Comfort DVGW

Kombi-Eckventil (SCHELL, Kombi-Eckventil)

mit COMFORT-Griff und Fettkammeroberteil Lieferumfang:
_  Geräteanschlussventil mit Rückflussverhinderer (RV,
DIN EN 1717: EB)
_  Langer Schubschaft und Schubrosette Durchm. 54 mm
Werkstoff:  Messing konform TrinkwV
Prüfzeichen:  PA-IX 2850/IA, SVGW
Dimension:  DN 15
Oberfläche:  chrom
Fabrikat:  Gebr. Kemper GmbH & Co. KG
Typ:  SCHELL, Kombi-Eckventil

Design-Siphon (SCHELL, Design-Siphon)
Gehäuse und Rohre Messing poliert, montagefreundlich
durch Steckanschluss des Abflussrohres Messingrosette O
65 mm mit Gleitring Reinigungsöffnung mit
O-Ring-Dichtung Tauchrohr Kunststoff

Technische Daten:  Bauform nach DIN 274
Werkstoff:  Messing chrom
Fabrikat:  SCHELL,
Typ:  Design-Siphon Edition

Wandeinbau-Waschgeräte-Siphon
Wandeinbau-Waschgeräte-Siphon. Mit kleinem
strömungsgünstigen Gehäuse,montiert auf schalldämmender
Montageplatte, Leifeld-Montageschiene, MS-Wandscheibe,
Armaturenkombination mit Rückflussverhinderer u.
Rohrbelüfter, Winkelschlauchtülle verchromt,
Abdeckplatte 190 x 110 mm aus Edelstahl Prüfzeichen:
DVGW (Armatur) Material Siphon: Polyethylen, schweißbar
Fabrikat:  Dallmer,
Typ:  Wandeinbau-Waschgeräte-Siphon 406

Einhebel-Waschtischarmatur (Ideal Standard, CeraPlan
III 145)
für Waschtische, Einhebel-Waschtischarmatur 145 DN 15.
Starrer Gussauslauf und Luftsprudler mit Metallring.
Zugknopf-Ablaufgarnitur G1 1/4. Ausladung 109 mm.
Auslaufhöhe 81 mm. Flexible Anschlussschläuche G3/8.
Bedienungshebel aus Metall.
Befestigung von unten (EASY FIX) mit Zentrierdichtung.
Durchmesser 40 mm CLICKKartusche mit keramischen
Dichtscheiben. Kartuschenübersetzung aus Edelstahl.
Schwenkbereich 90 Grad. Integriertes Fettreservoir
(lebensmittelverträglich). Integrierte
Heißwassertemperaturbegrenzung und ECO-Funktion.
Lebensdauertest:  EN 817.
Geräuschverhalten:  DIN 4109, Gruppe 1.
Oberfläche:  Chrom
Gesamte Ausladung (Ausld.xH):  163x144 mm
Hersteller:  Ideal Standard
Serie:  CeraPlan III

Einbauort:  Bäder

Duschtasse 1,20 x 1,00 m / 0,9 x 1,00 m (Kaldewei,
SUPERPLAN)
Duschwanne, 3,5 mm Stahl-Email, hergestellt aus Stahl
2,9 mm
+/- 0,14 mm
Farbe: cool grey 30  ,
Außenform:  Quadrat, rollstuhlbefahrbar,
Ablauf:  O 9 cm,
Oberfläche schlag-, kratz- und abriebfest,
farbbeständig, lichtecht und säurebeständig nach DIN EN
ISO 28706-1 und DIN EN 14527, CE-Kennzeichnung nach DIN
EN 14527 CL 1 +CL 2, TÜVGS (geprüfte Sicherheit)
Prüfsiegel, 3 Grad zum Wanneninneren geneigter Rand,
Erdungslasche für Potentialausgleich, 100 % recyclebar
und zertifiziert mit der IBU Umwelt-Produktdeklaration
nach ISO 14025, 30 Jahre Garantie auf die Duschwanne
(gem. Garantiepass).

Fabrikat:  Kaldewei
Typ:  SUPERPLAN

Größe/ Abmessungen entsprechend beil.
Grundrissplanungen

Badearmatur mit Brause-Set (Ideal Standard, CeraPlan
III)
Einhebel-Badearmatur AP DN 15 inklusive
S1-Funktionshandbrause Durchmesser 80 mm und
Brauseschlauch Metallflex 1500 mm. Luftsprudler.
Rückflussverhinderer. DVGWEigensicher.
Ausladung 164-169 mm. S-Anschlüsse verdeckt und
geräuschgedämpft
(verstellbar von 137 - 163 mm). Bedienungshebel aus
Metall. Umschaltung automatisch von Brause auf Wanne.
Durchmesser 40 mm CLICK-Kartusche mit keramischen
Dichtscheiben.
Kartuschenübersetzung aus Edelstahl. Schwenkbereich 90
Grad. Integriertes Fettreservoir
(lebensmittelverträglich). Integrierte
Heißwassertemperaturkontrolle und ECO-Funktion.
Lebensdauertest:  EN 817.
Geräuschverhalten:  DIN 4109, Gruppe 1.
Oberfläche:  Chrom
Hersteller:  Ideal Standard
Serie:  CeraPlan III

Brausekombination (Ideal Standard, Idealrain
M3+Ceratherm 60)
Idealrain M3 Brausekombination mit Ceratherm 60
Brausethermostat AP. 3-
Funktionshandbrause Durchmesser 100mm (Strahlarten
Regen, Platzregen und Massagestrahl). Anti-Kalk
Funktion. Brausestange 90cm mit schwenkbarem
Druckknopfschieber und Brauseschlauch Idealflex 1600mm
Brausethermostat AP DN15. Rückflussverhinderer.
DVGW-Eigensicher. Cool Body. Sanschlüsse verdeckt
(verstellbar von 137 - 163 mm). Ausladung 82mm,
Gesamtausladung 109mm. Thermostatkartusche mit
Wachsdehnstoffelement. Anti-Kalk-Funktion.
Heißwassertemperatureinstellung mit Verbrühschutz.
Wassermengenregulierung mit ECOSpartaste und
keramischen Dichtscheiben.
Geräuschverhalten:  DIN 4109, Gruppe 1.
Oberfläche:  Chrom
Durchfluss:  (3 bar): 8 Liter
Hersteller:  Ideal Standard
Serie:  Idealrain

Handtuchhalter 2-tlg (Keuco, Collection Moll)
Hochglanzverchromter Handtuchhalter, 2-tlg., in
ästhetischem Design, mit leicht gerundeten Kanten. zwei
nebeneinander angeordnete, feststehende rechteckige
Haltearme, antistatisch, leicht zu reinigen
Ausladung 450 mm, Breite 70 mm, Höhe 35 mm
Der Handtuchhalter wird verdeckt angebracht inkl.
korrosionsfreiem Befestigungsmaterial
Hersteller:  Keuco
Serie:  Collection Moll

Einbauort:  Bäder u. in Gäste-WCs

Toilettenpapierhalter (Keuco, Collection Moll)

Hochglanzverchromter Toilettenpapierhalter in
ästhetischem Design, offene Ausführung.
Halter mit leicht gerundeten Kanten Für Rollenbreite
bis 120 mm
Breite 140 mm, Höhe 92 mm, Ausladung 27 mm
Der Toilettenpapierhalter wird verdeckt angebracht
inkl. Korrosionsfreiem Befestigungsmaterial
Hersteller:  Keuco
Serie:  Collection Moll

Einbauort:  Bäder u. in Gäste-WCs

Haltegriff 300 mm (Keuco, Collection Moll)

Hochglanzverchromter Haltegriff in ästhetischem Design,
mit leicht gerundeten Kanten.
bis 115 kg belastbar, antistatisch, leicht zu reinigen
Achsmaß 300 mm, bei einer Gesamtbreite von 342 mm
Ausladung 62 mm
Der Haltegriff wird verdeckt angebracht inkl.
korrosionsfreiem Befestigungsmaterial
Hersteller:  Keuco
Serie:  Collection Moll

Einbauort:  Bäder

Durchlauferhitzer elektronisch 18/21/24 kW (AEG, DDLE
Basis)
Durchlauferhitzer 18/21/24 kW, elektronisch geregelt,
zur Versorgung von Waschtisch, Küchenspüle, Dusche,
Badewanne. Elektronik mit guter Temperaturkonstanz.
Temperaturwahl (von ca. 30 °C bis 60 °C). Das Gerät ist
für die Versorgung einer Dusche (Duschbetrieb)
geeignet. Der Temperaturbereich muss auf Tmax = 55°C
eingestellt werden.
Heizblock aus glasfaserverstärktem Polyamid. 4
Heizwendeln direkt im Wasser liegend.
Messturbine zur präzisen Durchflussmengenerfassung,
elektronische Lufterkennung.
Anschlussmöglichkeiten für Fern- und Direktzapfung. Für
den Anschluss an VPE Kunststoffrohre mit
DVGW-Prüfzeichen. Einfache Montage durch separates
Montageblech und Drehverschluss, mit Montageschablone,
Haubendemontage von vorne, ohne Schrauben,
Elektroanschluss von oben oder unten. Stromversorgung
mit Festanschluss.
Übertischmontage, Untertischmontage mit Sonderzubehör
UT 104 möglich. Anschluss an alle handelsüblichen
geschlossenen Armaturen.
Erfüllt die Sicherheitsnorm IEC 60335-2-35 / ED 5
Qualitäts- und Sicherheitszeichen: CE-Zeichen, VDE-/
GS-Zeichen, Funkschutzzeichen / EMV.
Anschlussspannung:  3/PE ~ 400 V 50Hz
Anschlussleistung:  18/21/24 kW (umschaltbar)
Absicherung:  3 x 35 A (24 kW)
Temperaturwahl:  ca. 30°C - 60 Grad C
Schutzart:  IP 25
Warmwasserleistung:  9,9/11,6/13,2 l/min
(bei Nennleistung und 26 K Temperaturerhöhung)
Einschaltmenge:  3,0 l/min
Abmessungen H/B/T:  485/226/93 mm

Fabrikat:  AEG
Typ:  DDLE Basis 18/21/24

Einbauort:  In allen Wohnungsbädern

Durchlauferhitzer elektronisch 11/13 kW (AEG, DDLE
Kompakt)
Elektronisch geregelter Kompakt Durchlauferhitzer mit
wählbarer Leistung 11 kW oder 13,5 kW.
Untertisch-Montage, zur Versorgung einer oder mehrerer
Zapfstellen in druck- oder druckloser Betriebsweise
über außenliegende 3/8" Wasseranschlüsse. Mit
Blankdraht-Heizsystem für kalkarme und kalkhaltige
Wässer geeignet. Temperaturwahl bei Installation von 20
bis 60 Grad C (Festeinstellung).
Das Gerät ist für die Versorgung einer Dusche
(Duschbetrieb) geeignet. Elektronisches
Sicherheitssystem und elektronische
Luftblasenerkennung. Serienmäßig mit 700 mm langer
flexibler Elektroanschlussleitung.
Erfüllt die Sicherheitsnorm IEC 60335-2-35 / ED 5
Anschlussspannung:  3/PE 400 V/50 Hz
Nennleistung:  13,5 kW
Einschaltmenge:  2,0 l/min
Druckverlust bei Einschaltmenge:  2,5 Ltr./ min.-
0,02 MPa
Blankdraht-Heizsystem mit 1000 Ohm cm
max. zulässige Zulauftemperatur :  70 °C
Schutzart: IP  25

Fabrikat:  AEG
Typ:  DDLE 13 Kompakt

Einbauort:  Jeweils in der Küche der WHG 5 Typ 1
(2-Raumwohnung)
(Zusätzlich zum v.g. Durchlauferhitzer für die
WW-Versorgung der Küche)

Waschmaschinenanschluss

Installationseinheit Waschmaschine

Einschl. Auslaufventil mit Belüfter,
Rückflußverhinderer, Schlauchverschraubung
und Metallgriff, in Schrägsitzausführung mit Rosette
1/2" verchromt,
und UP-Waschgerätesiphon für Geräteanschluss,
Kunststoff, Gehäuse mit Reinigungsverschluss,
Schraubstutzen absägbar, mit Winkelschlauchtülle,
Einbautiefe 60-110 mm, Edelstahl-Abdeckplatte 110 x 160
mm ( z.B. Dallmer HL 400 Art.Nr.130402).

Spiegel

Spiegel Ideal Standard Mirror & Light  1000x 26 x 700
mm
Ausführung nur auf Anweisung der Bauleitung !

Spiegel mit LED Beleuchtung, Antibeschlagfunktion,
Rahmen aus
Themoplast, Aluminium Optik, Leuchtmittel nicht
austauschbar,

Ein/Aus Funktion nur über bauseitigen Lichtschalter
möglich !

Hersteller:  Ideal Standard

Entlüftung

Rohrleitung, Brandschutz u. Zubehör

Sendzimir-verz. Spiralfalzrohre
nicht brennbar nach DIN 4102, Blechstärke nicht unter
0,8 mm, sonst nach DIN 24157, Blatt 2. Alle
Abzweigstücke, Bogen- und Übergangsstücke usw.
vorgefertigt und feuerverz. Auf die Mantelflächen
aufgesetzte Abzweigstücke sind nicht zulässig.
Verbindungen der Rohre und Formstücke durch gesickte
Verbindungsstücke, mit dauerelastischem Dichtmaterial,
selbstklebenden Binden, Sicherung durch
Blechtreibschrauben. Mit den erforderlichen Hänge- und
Wandbefestigungen aus verz. Gewindestangen mit
aufgeschraubter Verstärkungsplatte und
Schalldämmelement gem.
den Schallschutzanforderungen der DIN 4109, einschl.
Steckverbindungen.

Brandschott (Geba, AVR)
Decken- und Wandschott Brandschott aus verzinktem
Stahlblech mit metallischem Schnellverschluss,
korrosions- und lotfreie Auslösevorrichtung,
Intumeszenzmaterial, eingeschlossen durch glattwandiges
Kunststoffinnenrohr mit vollkommen freiem Querschnitt.
Zum Patent angemeldet. Allgemeine bauaufsichtliche
Zulassung des DIBt
Berlin Z-41.3-686. Feuerwiderstandsklasse K90 - 18017.
Nach den neuen verschärften Prüfbedingungen des DIBt im
dreigeschossigen Ofen geprüft. Einbau unter, in oder
auf der Massivdecke, alternativ unter, in oder auf der
Holzbalkendecke F30 B. Befestigung nur durch
Mörtelverguss ohne Schrauben, Dübel oder Mörtelanker.
Keine Isolierung erforderlich. Einbau in klassifizierte
Schächte F30/L30 F90/L90, Mindeststärke 35 mm mit
beliebiger Belegung. Zum Einbau in Lüftungsanlagen nach
DIN 18017-3 aus Stahl, z.B. Wickelfalz, und zwar in
Zentrallüftungsanlagen für Zu- und Abluft, sowie zum
Anschluss von Einzellüftungsgeräten, Wrasenabzügen oder
Dunstabzugshauben ohne eigene Brandschutzanforderungen.
Wartungsfrei. Leitungsdichtigkeitsklasse II nach DIN
1946-6.
Leitungsabstände sind nicht vorgegeben,
Abstandsvorgaben von fremden Rohrleitungen sind
einzuhalten

Fabrikat:  geba Bartholomäus GmbH
Typ:  AVR

Anschluss an bauseitige Entlüftungsleitungen
Nennweiten:  DN 100
Einschließlich sämtlichem erforderlichen Klein -,
Dichtungs- und Befestigungsmaterial.
Der Anschluß an die Entlüftungsleitungen erfolgt im
1.OG.Diese sind hier freizulegen und mit den oben
beschriebenen Brandschutzschotts zu versehenen.

Ventilatoreinsatz (Lunos, V-EC)
Zum universellen Einbau in Silvento Unterputz- und
Aufputzgehäuse.
Bestehend aus dem Lüftereinsatz, steckbarem
Netzanschluss, leicht wechselbarem, auswaschbarem G2-
Filter und einer steckbaren Dekorblende, inkl.
Filterwechselanzeige mittels LED.
Wird der Ventilator mit dem Lichtstromkreis gekoppelt,
muss ein zweipoliger Schalter verwendet werden.
Schutzart:  IPX5
Herstellergarantie:  2 Jahre

Technische Daten:
Grundlüftung Einstellung Steuerungsplatine
Bedarfslüftung Einstellung Steuerungsplatine
Spannungsversorgung:  230V AC 50Hz
Leistungsaufnahme:  1,8 6,2 W
Schallleistungspegel:  22 35 dB(A)
Verfügbare Druckdifferenz abhängig vom gewählten
Gehäuse,
Funktionsfähigkeit wird mit zusätzlicher
Steuerungsplatine erreicht.
Fabrikat:  Lunos
Typ:  V-EC
Best.-Nr:  040 078

Einbauort:  In Dunkelbäder u. Dunkel-WCs

Unterputzgehäuse (Lunos, 3/UP-R)
Wand- und Deckeneinbaugehäuse 3/UP-R, inkl.
Montagevorrichtung für Wand- und Deckenmontage, mit
einem seitlichem Abluftstutzen DN 80, leckluftdichter
Rückschlagklappe. Putzschutzdeckel und
Netzanschlußklemme (Abluftstutzen nach oben, rechts
oder links).
Höhe:  262 mm
Breite:  262 mm
Tiefe:  90,6 mm
Abluftstutzen:  DN 80
Verfügbarer statischer Druck(V-EC):240 Pa

Fabrikat:  Lunos
Typ:  3/UP-R Silvento
Best.-Nr.:  039 128

Steuerungsplatine (Lunos, 5/EC-ZI)
Steuerungsplatinefür Silvento ec-V und Silvento ec-KL
Basisplatine mit Stufenschaltung, Zeitnachlauf und
Intervall- schaltung. Über DIP-Schalter aktivierbar.

Technische Daten:
Volumenströme:  0/15/20/30/40/45/50/60 m3/h
Fabrikat:  Lunos
Typ:  5/EC-ZI
Best.-Nr:  040 080

Anschluss an Dach, Lüftungshaube, RW-Abläufe
Nennweiten:  DN 100 / DN 125
Einschließlich sämtlichem erforderlichen Klein -,
Dichtungs- und
Befestigungsmaterial

Anschlüsse der Leitungen

Die Anschlüsse der Wasser- und Heizungsleitungen
(Stränge)  erfolgen durch den AN von den jeweiligen
Wohnungen bis zur Unterkante Kellerdecke und im
weiteren Verlauf bis zu dem Anschluss der
Bestandsleitungen.

Die Anschlüsse der Wasserleitungen erfolgt an die
Bestandsleitungen inkl. Schrägsitzventil für die Warm-
sowie Kaltwasserleitung mit vorgenannter Wärmedämmung
der Rohrleitungen.

Die Anschlüsse der Heizungsleitungen erfolgt an die
Bestandsleitung inkl. Fernwärme Kugelhähne sowie
Mischerkreiserweiterung der vorhandenen
Fernwärmeverteilung mit vorgenannter Wärmedämmung der
Rohrleitungen.

*Hinweis*
Fußbodenheizung aus ALU-Verbundrohr
als Tackersystem

Als Rohrmaterial ist ein ALU-Verbundrohr 16 x 2,0 mm
nach DIN 16892/16833 zu verwenden. Sauerstoffdicht nach
DIN 4726, aus Polyethylen-Octen-Copolymer PE-RT
coextrudiert mit O2-Sperrschicht, SKZ-Prüfzeichen, DIN
CERTCO.
Die Leitungen sind mit Tackern auf einer Wärme- und
Trittschalldämmung zu befestigen. Dämmung aus PST
WLG040 gemäß DIN 4108, DIN 4109 und DIN 18164 B2.
Verkehrslast: 5 kN/qm. Folie mit Bändchengewebe und
Rasteraufdruck. Stärke 30 mm. An allen
Estrichtrennstellen sind Schutzrohre zu montieren.

Jeder Raum erhält mindestens einen Heizkreis. Die
Heizkreise sind pro Etage auf einen Edelstahl-
Heizkreisverteiler zu führen. Systembalken auf
Kunststoffkonsolen schallgedämmt verschraubt.

AFC-Verteiler Edelstahl
Edelstahl-Verteilersystem aus 6-Kant geprägtem
Edelstahlrohr mit 2 Füll- und Entleerungshähnen
Der Durchfluss der einzelnen Heizkreise wird am AFC-
Einsatz direkt in l/h eingestellt. Dadurch ist der
hydraulische Abgleich mit einem Dreh erledigt. Der
eingestellte Durchfluss wird kontinuierlich angepasst.
Der AFC-Einsatz regelt den Durchfluss automatisch auf
den eingestellten Wert.
Vorlauf:
Werkseitig vormontierter AFC-Durchflussreglereinsatz
zur automatischen stufenlosen und exakten Einstellung
des Durchflusses der einzelnen Heizkreise nach DIN EN
1264-4, mit manueller Entlueftungsgruppe und KFE-Hahn
Rücklauf:
Werkseitig montierte Ventileinsaetze M30 x 1,5 mit
Bauschutzkappen, mit manueller Entlueftergruppe und
KFE-Hahn

Die Heizkreisverteiler werden in einem ausreichend
dimensionierten Verteilerschrank für UP/AP montiert.
Fußbodenheizungsverteiler aus 1 mm feuerverzinktem
Stahlblech, Aufsteckrahmen mit Tür weiß lackiert.
In der Tiefe von 115-175mm ausziehbar, senkrecht
angeordnete Universal-Halterung. Abnehmbares Estrich-
Prallblech. Die Tür ist mit einem Drehriegel-Verschluss
versehen. Mit ausziehbaren Füßen.
Die Einführung der Leitungen erfolgt mit zusätzlichen
Führungsbögen

Die einzelnen Heizkreise werden mit elektrothermischen
Stellantrieben ausgerüstet.
Stellantrieb 230V elektrothermisch in der Betriebsart
stromlos geschlossen (NC) Ventileinstellung optisch
erkennbar. Bajonettanschluss mit Klick und 1m Kabel
Kopfübermontage geeignet. Schutzart: IP44
In den einzelnen Räumen werden Raumthermostate 230 V
angebracht.
Raumtemperaturregler mit Bimetalltechnik, thermischer
Rückführung und hoher Präzision. Geeignet für
Aufputzmontage oder direkt auf UP-Dose mit senkrechten
Befestigungslöchern bzw. Schnappbefestigung auf DIN-
Schiene. Übersichtliche Klemmenreihe und großzügiger
Klemmenraum für einfache und schnelle Installation.
Gehäusefarbe ähnlich RAL 9010.
Schutzart: IP 30
Die Verdrahtung der Stellantriebe und der
Raumthermostate erfolgt mit speziellen Klemmleisten.
Die Verdrahtung über Abzweigdosen ist unzulässig.
Klemmleiste 230V zur Verdrahtung von Raumthermostaten
und Stellantrieben mit Anschlußkabel 0,80 m lang
einschl. Stecker zur Montage im Verteilerschrank,
Schutzart IP 43.
Einschließlich Raumthermostate u. Verbindungsleitungen
zwischen
Raumthermostat und Heizkreisverteiler sowie die
betriebsfertige
Montage u. Verdrahtung der Komponenten.

Gesamtaufbauhöhe von OK-Rohfussboden bis OKFF ca. 20 cm

Fabrikat:  Vogel & Noot
Produkt:  Cosmo oder gleichwertig

**1.1.10 Heizungs-u. Sanitärinstallation für 8 Dachgeschossaufstockungen**
*** EP-Aufgliederung gefordert
Heizungsinstallation der Wohnungen sowie
Sanitärinstallation der Küchen, Bäder und WC's gemäß
vorgenannter Funktionalbeschreibungen für 4
Dachgeschosswohnungen.
Menge: 1,000 psch

USt %: 19,00
